# Sistema ETICS Rivesto Classic "FASSA BORTOLO" d'aïllament tèrmic per l'exterior de façanes. Revestiment amb peces de gres de porcellana. Col·locació en capa fina

- Propietat de l'arxiu: CYPE INGENIEROS, S.A.
- Format: FIEBDC-3/2002
- Divisa: EUR
- Costos indirectes: 3.00 %
- IVA: 21.00 %

## F Façanes i particions

### FS Façanes ETICS

#### FSC Revestiment ceràmic

**FSC140** m² Sistema ETICS Rivesto Classic "FASSA BORTOLO" d'aïllament tèrmic per l'exterior de façanes. Revestiment amb peces de gres de porcellana. Col·locació en capa fina.
Aïllament tèrmic per l'exterior de façanes, de formigó o de panells prefabricats de formigó, amb el sistema Rivesto Classic "FASSA BORTOLO", compost per: panell rígid de poliestirè expandit amb grafit, Silvertech Pro "FASSA BORTOLO", fixat al suport amb morter adhesiu reforçat amb fibres A 96 "FASSA BORTOLO", color gris i fixacions mecàniques amb tac d'expansió de polietilè d'alta densitat Fassa Top Fix 2G; capa de regularització de morter adhesiu reforçat amb fibres A 96 "FASSA BORTOLO", color gris, per a aplicar amb llana, amb malla de fibra de vidre antiàlcalis Fassanet ZR 185 "FASSA BORTOLO" fixada al suport amb fixacions mecàniques i embeguda entre dues capes. Revestiment amb peces de gres porcellànic esmaltat, acabat polit, de 200x200x10 mm, gamma mitja, capacitat d'absorció d'aigua E<0,5%, grup BIa, segons UNE-EN 14411. COL·LOCACIÓ: en capa fina i mitjançant doble encolat amb adhesiu de ciment millorat monocomponent, C2 TE S1, segons UNE-EN 12004, deformable, amb lliscament reduït i temps obert ampliat, Fassaflex "FASSA BORTOLO". REJUNTAT: amb morter de junts cimentós millorat, amb absorció d'aigua reduïda i resistència elevada a l'abrasió tipus CG 2 W A, color blanc, en junts de 3 mm d'espessor. Inclús creuetes de PVC, perfils d'arrencada d'alumini, perfils de tancament superior d'alumini, perfils de cantó de PVC amb malla, massilla segelladora monocomponent i cordó d'escuma de polietilè expandit de cel·les tancades per a segellat de junts.
Criteri de valoració econòmica: El preu inclou l'execució de les rematades en els trobaments amb paraments, revestiments o altres elements rebuts en la seva superfície.
Inclou: Preparació de la superfície suport. Col·locació del perfil d'arrencada. Tall i preparació de l'aïllament. Col·locació de l'aïllament sobre el parament. Escatat de tota la superfície. Col·locació de la resta de perfils. Resolució dels punts singulars. Aplicació del morter base i col·locació de la malla embeguda en la capa de regularització. Col·locació de les fixacions sobre la malla de fibra de vidre. Replanteig dels nivells, de la disposició de peces i dels junts. Tall i encaixonat de les peces. Preparació i aplicació del material de col·locació. Formació de juntes de moviment. Col·locació de les peces. Rejuntat. Segellat de junts. Eliminació i neteja del material sobrant. Neteja final de la façana.
Criteri d'amidament de projecte: Superfície mesurada segons documentació gràfica de Projecte, deduint els buits de superfície major de 1 m², afegint a canvi la superfície de la part interior del buit, corresponent al desenvolupament de brancals i llindes.
Criteri de mesura d'obra: Es mesurarà la superfície realment executada segons especificacions de Projecte, deduint els buits de superfície major de 1 m², afegint a canvi la superfície de la part interior del buit, corresponent al desenvolupament de brancals i llindes.

| Codi | Ut | Descripció | Rendiment | Preu | Import |
|---|---|---|---|---|---|
| mt28mop080f | m | Perfil d'arrencada d'alumini, de 60 mm d'amplada, amb goteró, per anivellació i suport dels panells aïllants dels sistemes d'aïllament tèrmic per l'exterior sobre la línia de sòcol. (material) | 0.170 | 4.88 | 0.83 |
| mt28mop085f | m | Perfil de tancament superior, d'alumini, de 60 mm d'amplada, per a coronació dels panells aïllants dels sistemes d'aïllament tèrmic per l'exterior. (material) | 0.170 | 18.70 | 3.18 |
| mt28mfb010g | kg | Morter adhesiu reforçat amb fibres tipus GP CSIV W2, segons UNE-EN 998-1 A 96 "FASSA BORTOLO", color gris, per a aplicar amb llana, per adherir els panells aïllants, previ pastat amb aigua. (material) | 10.150 | 0.90 | 9.14 |
| mt16pef010b | m² | Panell rígid de poliestirè expandit amb grafit, Silvertech Pro "FASSA BORTOLO", color gris, cara exterior de superfície llisa i cara interior amb relleu, mecanitzat lateral recte, de 60 mm d'espessor i 1000x500 mm, resistència tèrmica 1,93 m²K/W, conductivitat tèrmica 0,031 W/(mK), densitat 15 kg/m³, Euroclasse E de reacció al foc segons UNE-EN 13501-1, amb codi de designació EPS-UNE-EN 13163-L2-W2-T1-S2-P3-CS(10)80-TR150-DS(70,90)1-WL(T)2. (material) | 1.050 | 12.60 | 13.23 |
| mt16pef080a | U | Tac d'expansió de polietilè d'alta densitat Fassa Top Fix 2G "FASSA BORTOLO", de 115 mm de longitud, amb cèrcol d'estanquitat de 60 mm de diàmetre i clau d'acer galvanitzat de 8 mm de diàmetre, per fixació de panells aïllants. (material) | 6.000 | 0.64 | 3.84 |
| mt28mop070b | m | Perfil de cantonada de PVC amb malla, per a reforç de cantells. (material) | 0.300 | 1.39 | 0.42 |
| mt28mfb050a | m² | Malla de fibra de vidre antiàlcalis Fassanet ZR 185 "FASSA BORTOLO", de 185 g/m² de massa superficial, per armar morters. (material) | 1.100 | 10.91 | 12.00 |
| mt09mcf010a | kg | Adhesiu de ciment millorat monocomponent, C2 TE S1, segons UNE-EN 12004, deformable, amb lliscament reduït i temps obert ampliat, Fassaflex "FASSA BORTOLO", color gris, a base d'àrids seleccionats, resines sintètiques i additius especials, per a la col·locació en capa fina de peces ceràmiques, en revestiments exteriors, especialment en façanes. (material) | 6.000 | 0.90 | 5.40 |
| mt19abp100ecba | m² | Peces de gres porcellànic esmaltat, acabat polit, de 200x200x10 mm, gamma mitja, capacitat d'absorció d'aigua E<0,5%, grup BIa, segons UNE-EN 14411. (material) | 1.050 | 33.07 | 34.72 |
| mt09mcf020a | kg | Morter de junts cimentós millorat, amb absorció d'aigua reduïda i resistència elevada a l'abrasió "FASSA BORTOLO", tipus CG2 W A, segons UNE-EN 13888, color blanc, per junts de 2 a 12 mm, a base de ciment d'alta resistència, àrids seleccionats, additius especials i pigments, antifloridura i antiverdet, amb efecte preventiu de les eflorescències, hidrorepel·lent, per a rejuntat de tot tipus de peces ceràmiques i pedres naturals en zones de proliferació de microorganismes. (material) | 0.500 | 2.10 | 1.05 |
| mt18acc100a | U | Kit de creuetes de PVC per garantir un gruix dels junts entre peces d'entre 1 i 20 mm, en revestiments i paviments ceràmics. (material) | 0.350 | 2.40 | 0.84 |
| mt15bas010a | m | Cordó de polietilè expandit de cel·les tancades, de secció circular de 6 mm de diàmetre, per al replè de fons de junt. (material) | 0.170 | 0.06 | 0.01 |
| mt15bas035a | U | Cartutx de massilla elastòmera tixòtropa, monocomponent, a base de polímers híbrids (MS), de color gris, de 600 ml, d'alta adherència, amb elevades propietats elàstiques, resistència a l'envelliment i als rajos UV, duresa Shore A aproximada de 25 i allargament en trencament > 600%, segons UNE-EN ISO 11600. (material) | 0.020 | 8.24 | 0.16 |
| mo054 | h | Oficial 1ª muntador d'aïllaments. (mà d'obra) | 0.131 | 30.63 | 4.01 |
| mo101 | h | Ajudant muntador d'aïllaments. (mà d'obra) | 0.131 | 26.39 | 3.46 |
| mo039 | h | Oficial 1ª revocador. (mà d'obra) | 0.786 | 29.67 | 23.32 |
| mo079 | h | Ajudant revocador. (mà d'obra) | 0.786 | 26.39 | 20.74 |
| % | % | Costos directes complementaris | 2 % | 136.35 | 2.73 |
|  |  | Costos directes |  |  | 139.08 |
